# Muster-Leistungsbeschreibung
Leistungsbeschreibung (GAEB 90, DA81)
Währung: EUR

## SL Colorid WDD 01-4
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Vorbemerkungen für
Bodenbeschichtungen

Da es keine einheitlichen, zusammengefassten und
allgemeinen anwendbaren Verlegerichtlinien für
Bodenbeschichtungen gibt, können die vorliegenden
Leistungsverzeichnisse nur als Systemvorschlag
dienen. Die Eignung dieser Systeme sind vom
Auftraggeber und Auftragnehmer vor Ort zu prüfen.

Neben den Pflegemaßnahmen sind planerische
Maßnahmen empfehlenswert, um eine mechanische
Überbeanspruchung bzw. einen erhöhten Verschleiß
des Bodens zu vermeiden. Hierzu gehören
ausreichend große Schmutzrückhaltesysteme in
Eingangsbereichen, die Verwendung weicher
Kunststoff- oder Filzauflagen für Büromöbel und
Inventar. Bei Büroarbeitsplätzen empfiehlt sich das
Unterlegen von Polycarbonatmatten.

Um den nutzungsbedingten Verschleiß zu reduzieren
und die Lebensdauer zu verlängern, sind
Bodenflächen einer Grund- und Unterhaltspflege zu
unterziehen.

Weitere Hinweise zu Verarbeitung, Systemaufbauten und
Plege der aufgeführten Produkte sind den jeweiligen
aktuellen Technischen Merkblättern und den Remmers
Systemempfehlungen zu entnehmen.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Vorbehandlung mit geeigneten Mitteln, vorzugsw. mittels Strahlen**
Untergrundvorbehandlung mit geeigneten
Mitteln, vorzugsweise mittels
Stahlkugelstrahlverfahren, zur Erzielung
eines tragfähigen, sauberen und
tragfähigen Untergrundes, frei von
haftungsmindernden Schichten.
Mittels Industriestaubsauger ist der
Untergrund staubfrei herzustellen. Der
Untergrund muss nach der
Untergrundvorbehandlung zur Beschichtung
geeignet sein.
Einheit: m2

**00001.0003 Baustelle einrichten einschließlich Geräte**
Baustelle einrichten, An- und Abfuhr
aller benötigten Materialien, Geräte und
Maschinen. Räumen der Baustelle und
Wiederherstellung aller benutzten
Flächen in den ursprünglichen Zustand
einschließlich notwendiger
Zwischenreinigung.
Einheit: h

**00001.0004 Abklebearbeiten**
Zum Schutz vor Verschmutzungen sind
Türen, Fenster, Fußleisten, Maschinenfundamente,
Regale, Einrichtungsgegenstände mit geeignetem
Klebeband und Folie zu schützen.
Einheit: h

**00001.0005 Grundierung mit einem wässrigen, pigm. 2K EP Bindemittel (CC)**
Grundieren der sauberen und saugfähigen Flächen
mit Epoxy BS 2000, einem wasseremulgierbaren,
farbigen, zweikomponentigen Epoxydharz ggfs. unter
Zugabe von 10 % Wasser. Das Material wird in
geeigneter Weise auf der Fläche verteilt und
sofort im Anschluss miteinem Farbroller sorgfältig
in den Untergrund eingearbeitet.

Verbrauch:
mind. 0,15-0,25 kg/m² Remmers Epoxy BS 2000
<6001-6010> (je nach Saugfähigkeit/Porosität des
Untergrundes)
zzgl. bis zu 10 % Wasser
Einheit: m2

**00001.0006 Egalisieren mit einem gefüllten, wässrigen, 2K EP-Bindemittel (1 mm)**
*** Bedarfsposition ohne GB
Beschichten der vorbereiteten Flächen,
nach klebfreiem Erhärten der
vorangegangenen Schicht, mit einem
Fließspachtel bestehend aus 1 Gewichtsteil
Epoxy 4000 seidenglänzend, einem
wasseremulgierbaren, geruchsarmen,
pigmentierten, zweikomponentigen Epoxydharz
und bis zu 1,5 Gewichtsteile  Selectmix SBL DF,
einer Füllstoffmischung mit spezieller
Sieblinie und bis zu 10 % Wasser. Das Material
wird in geeigneter Weise, z. B. mit
einem gezahnten Gummischieber, Glätt-
oder Zahnkelle gleichmäßig auf der
Fläche verteilt und nach entsprechender
Liegezeit mit einer Stachelwalze
intensiv durchgearbeitet.

Wichtiger Hinweis für die
Mischreihenfolge:

Zuerst sind die A und B Komponenten
homogen miteinander zu mischen.
Anschließend erfolgt die Zugabe des
Füllstoffes SBL. Auch dieses wiederum
wird intensiv gemischt. Erst zum Schluss
erfolgt die Zugabe von ca. 10 %
Wasser.

Auf eine ausreichende Luftventilation
ist zu achten!

Verbrauch:
je mm Schichtstärke:
mind. 1,0 kg/m²  Epoxy BS 4000 <6320-6324>
ca. 1,0  kg/m²  SelectMix SBL DF <6751>
evtl. ca. bis zu 10 % Wasser (bezogen auf BM-Menge)
Einheit: m2

**00001.0007 Einstreuschicht mit einem wässrigen 2KEP Bindemittel u. Farbfl. CF2 0,5mm**
Beschichten der vorbereiteten Flächen, nach klebfreiem

Erhärten der vorangegangenen Schicht, mit einer
Rollbeschichtung aus Epoxy BS 4000,
einem wasseremulgierbaren, geruchsarmen,
pigmentierten, zweikomponentigen Epoxydharz.
Das Material  wird in geeigneter Weise,
z. B. Mit einer Epoxy-Farbrolle gleichmäßig auf der
Fläche verteilt.

Nach entsprechender Liegezeit (temperaturabhängig)
wird die noch frische Schicht vollsatt abgestreut
mit Coloridflocken. Nach Erhärten wird der nicht
eingebundene Flockenüberschuss entfernt.

Verbrauch:
Verbrauch für  < 0,5 mm Schichtstärke:
mind. 0,40 - 0,50 kg/m² Remmers Epoxy BS 4000
<6320-6323>
Verbrauch für Einstreuung:
mind. 0,5 - 0,70 kg/m² Remmers Colorid <6224-6241>
Einheit: m2

**00001.0008 Fixierung von Flockenbelägen mit einem wässrigen1K PUR Bindemittel M**
Aufbringen einer Fixierung (zur Einbindung der
eingestreuten Flocken), nach klebfreiem
Erhärten der vorangegangenen Schicht mit PUR Aqua
Top 500 2K M, mit einer matten, transparenten,
vergilbungsfreien, zweikomponentigen, wässrigen
Polyurethandispersion.
Das Material wird in geeigneter Weise, z. B. mit
25 cm Epoxy-Rolle (Art.-Nr. 5049) gleichmäßig
aufgebracht und verteilt.
Um Ansätze zu vermeiden, muss die versiegelte
Fläche im frischen Zustand mittels einer mit
Material gesättigten 50 cm Epoxy-Rolle (Art.-Nr.
5040) in Bahnen nachgerollt werden.

Bei einer Verdünnung mit Wasser (bis 10%) erhöht
sich der Verbrauch je nach Zugabemenge des
Wassers.

Verbrauch:
Verbrauch:
ca. 0,15-0,20 kg/m² Remmers PUR Aqua Top 500 2K M je
Arbeitsgang <3633>
Einheit: m2

**00001.0009 PUR Aqua Top 500 2K M als Versiegelung**
Aufbringen einer Versiegelung, nach klebfreiem
Erhärten der vorangegangenen Schicht mit PUR Aqua
Top 500 2K M, einer matten, transparenten,
vergilbungsfreien, zweikomponentigen, wässrigen
Polyurethanversiegelung.
Das Material wird in geeigneter Weise, z. B. mit 25 cm
Epoxy-Rolle (Art.-Nr. 5049) gleichmäßig aufgebracht
und verteilt.
Um Ansätze zu vermeiden, muss die versiegelte Fläche
im frischen Zustand mittels einer mit Material
gesättigten 50 cm Epoxy-Rolle (Art.-Nr. 5040) in
Bahnen nachgerollt werden.

Bei einer Verdünnung mit Wasser (bis 10%) erhöht sich
der Verbrauch je nach Zugabemenge des Wassers.

Verbrauch:
ca. 0,15-0,20 kg/m² Remmers PUR Aqua Top 500 2K M
<3633>
Einheit: m2
